# Capa fina de mortero autonivelante de cemento, "MAPEI SPAIN"

- Propiedad del archivo: CYPE Ingenieros S.A.
- Formato: FIEBDC-3/2016
- Programa: Generador de precios de la construcción. CYPE Ingenieros, S.A.
- Fecha: 23/05/2025
- Divisa: EUR
- Costes indirectos: 3 %
- IVA: 21 %

## R Revestimientos y trasdosados

### RS Pavimentos

#### RSA Morteros y pastas de nivelación

**RSA025** m² Capa fina de mortero autonivelante de cemento, "MAPEI SPAIN".
Capa fina de mortero autonivelante de cemento, Ultraplan "MAPEI SPAIN", CT - C30 - F7, según UNE-EN 13813, de 5 mm de espesor, aplicada mecánicamente, para la regularización y nivelación de la superficie soporte interior de hormigón o mortero, previa aplicación de imprimación a base de resinas sintéticas en dispersión acuosa, Primer G "MAPEI SPAIN", preparada para recibir pavimento cerámico, de corcho, de madera, laminado, flexible o textil. Incluso banda de panel rígido de poliestireno expandido para la preparación de las juntas perimetrales de dilatación.
Criterio de valoración económica: El precio no incluye el soporte de hormigón ni el revestimiento.
Incluye: Replanteo y marcado de niveles de acabado. Preparación de las juntas perimetrales de dilatación. Aplicación de la imprimación. Vertido y extendido de la mezcla. Curado del mortero.
Criterio de medición de proyecto: Superficie medida según documentación gráfica de Proyecto.
Criterio de medición de obra: Se medirá la superficie realmente ejecutada según especificaciones de Proyecto, sin deducir la superficie ocupada por los pilares situados dentro de su perímetro.

| Código | Ud | Descripción | Rendimiento | Precio | Importe |
|---|---|---|---|---|---|
| mt28mim040d | kg | Imprimación a base de resinas sintéticas en dispersión acuosa, Primer G "MAPEI SPAIN", color azul, con muy bajo contenido de sustancias orgánicas volátiles (VOC), 0,2 poises de viscosidad Brookfield RVT a 20 °C. (material) | 0.15 | 6 | 0.900 |
| mt09map010a | kg | Mortero autonivelante de cemento, Ultraplan "MAPEI SPAIN", CT - C30 - F7, según UNE-EN 13813, con cementos especiales, áridos seleccionados y aditivos, para regularización y nivelación de pavimentos interiores de hormigón. (material) | 8 | 1.29 | 10.320 |
| mt16pea020a | m² | Panel rígido de poliestireno expandido, según UNE-EN 13163, mecanizado lateral recto, de 10 mm de espesor, resistencia térmica 0,25 m²K/W, conductividad térmica 0,036 W/(mK), para junta de dilatación. (material) | 0.1 | 0.92 | 0.092 |
| mq06pym020 | h | Mezcladora-bombeadora para morteros autonivelantes. (maquinaria) | 0.05 | 10.91 | 0.546 |
| mo031 | h | Oficial 1ª aplicador de mortero autonivelante. (mano de obra) | 0.03 | 23.1 | 0.693 |
| mo069 | h | Ayudante aplicador de mortero autonivelante. (mano de obra) | 0.05 | 21.94 | 1.097 |
| % | % | Costes directos complementarios | 2 % | 13.648 | 0.273 |
|  |  | Costes directos |  |  | 13.921 |

Residuos:
- colocación: mt28mim040d; factor de residuo 0.031132
- colocación: mt09map010a; factor de residuo 0.0072
- colocación: mt16pea020a; factor de residuo 0.048

## Recursos

**mt28mim040d** kg Imprimación a base de resinas sintéticas en dispersión acuosa
Datos técnicos: Coste energético 75.527 MJ; Emisión de CO2 2.872 kg; Código LER 17 09 04; Masa del elemento 1 kg; Volumen 0.000667 m3
Residuos:
- embalaje: re170203 Plástico. (componente de residuo); rendimiento 0.003 kg; Código LER 17 02 03; Masa del elemento 1 kg; Volumen 0.001667 m3

**mt09map010a** kg Mortero autonivelante de cemento
Datos técnicos: Coste energético 0.940 MJ; Emisión de CO2 0.090 kg; Código LER 17 01 01; Masa del elemento 1 kg; Volumen 0.000667 m3

**mt16pea020a** m² Panel rígido de poliestireno expandido
Datos técnicos: Coste energético 29.913 MJ; Emisión de CO2 1.057 kg; Código LER 17 06 04; Masa del elemento 0.3 kg; Volumen 0.0005 m3
Residuos:
- embalaje: re170203 Plástico; rendimiento 0.024 kg
