# Pintura plástica sobre paramento interior de yeso o escayola

- Propiedad del archivo: CYPE INGENIEROS, S.A.
- Formato: FIEBDC-3/2002
- Divisa: EUR
- Costes indirectos: 3.00 %
- IVA: 21.00 %

## R Revestimientos y trasdosados

### RI Pinturas en paramentos interiores

#### RIP Plásticas

**RIP030** m² Pintura plástica sobre paramento interior de yeso o escayola.
Aplicación manual de dos manos de pintura plástica Colorite Performance "MAPEI SPAIN", color blanco, acabado mate, textura lisa, diluidas con un 10 a 15% de agua, (rendimiento: 0,18 kg/m² cada mano); previa aplicación de una mano de imprimación acrílica reguladora de la absorción Malech "MAPEI SPAIN", sobre paramento interior de yeso o escayola, vertical, de hasta 3 m de altura.
Criterio de valoración económica: El precio incluye la protección de los elementos del entorno que puedan verse afectados durante los trabajos y la resolución de puntos singulares.
Incluye: Preparación del soporte. Aplicación de una mano de fondo. Aplicación de dos manos de acabado.
Criterio de medición de proyecto: Superficie medida según documentación gráfica de Proyecto, con el mismo criterio que el soporte base.
Criterio de medición de obra: Se medirá la superficie realmente ejecutada según especificaciones de Proyecto, con el mismo criterio que el soporte base.

| Código | Ud | Descripción | Rendimiento | Precio | Importe |
|---|---|---|---|---|---|
| mt28mam050va | l | Imprimación reguladora de la absorción Malech "MAPEI SPAIN", incolora, a base de resinas acrílicas micronizadas en dispersión acuosa, sin disolventes, inodora, con efecto preventivo de las eflorescencias, para aplicar con brocha, rodillo o pistola. (material) | 0.125 | 7.20 | 0.90 |
| mt27pim020k | kg | Pintura plástica para exterior, Colorite Performance "MAPEI SPAIN", a base de resinas acrílicas en dispersión acuosa, color blanco, acabado mate, textura lisa; para aplicar con brocha, rodillo o pistola. (material) | 0.360 | 9.47 | 3.41 |
| op00tal020 |  | Taladro con batidora. | 1.000 | 0.00 | 0.00 |
| mo038 | h | Oficial 1ª pintor. (mano de obra) | 0.113 | 23.10 | 2.61 |
| mo076 | h | Ayudante pintor. (mano de obra) | 0.113 | 21.94 | 2.48 |
| % | % | Costes directos complementarios | 2 % | 9.40 | 0.19 |
|  |  | Costes directos |  |  | 9.59 |
