# Refuerzo de la cara interior de fábrica de ladrillo cerámico cara vista

- Propiedad del archivo: CYPE Ingenieros S.A.
- Formato: FIEBDC-3/2016
- Programa: Generador de precios de la construcción. CYPE Ingenieros, S.A.
- Fecha: 13/07/2021
- Divisa: EUR
- Costes indirectos: 3 %
- IVA: 21 %

## F Fachadas y particiones

### FF Fábrica no estructural

#### FFY Reconstrucciones, reparaciones y refuerzos

**FFY040** m² Refuerzo de la cara interior de fábrica de ladrillo cerámico cara vista, mediante picado con medios manuales; enfoscado de cemento, a buena vista, acabado superficial rugoso, con mortero de cemento M-5; colocación de malla de triple torsión, de 13 mm de paso de malla y 0,7 mm de diámetro, acabado galvanizado, fijada a la fábrica con tacos de expansión y enfoscado con mortero tixotrópico, modificado con polímeros, reforzado con fibras, de retracción compensada, con una resistencia a compresión a 28 días mayor o igual a 30 N/mm² y un módulo de elasticidad mayor o igual a 23000 N/mm², clase R3, tipo CC, según UNE-EN 1504-3, Euroclase A1 de reacción al fuego, según UNE-EN 13501-1, en capa de 15 mm de espesor medio, acabado fratasado, aplicado manualmente y presionando el mortero con una llana sobre la superficie.
Refuerzo de la cara interior de fábrica de ladrillo cerámico cara vista, mediante picado con medios manuales; enfoscado de cemento, a buena vista, acabado superficial rugoso, con mortero de cemento M-5; colocación de malla de triple torsión, de 13 mm de paso de malla y 0,7 mm de diámetro, acabado galvanizado, fijada a la fábrica con tacos de expansión y enfoscado con mortero tixotrópico, modificado con polímeros, reforzado con fibras, de retracción compensada, con una resistencia a compresión a 28 días mayor o igual a 30 N/mm² y un módulo de elasticidad mayor o igual a 23000 N/mm², clase R3, tipo CC, según UNE-EN 1504-3, Euroclase A1 de reacción al fuego, según UNE-EN 13501-1, en capa de 15 mm de espesor medio, acabado fratasado, aplicado manualmente y presionando el mortero con una llana sobre la superficie.
Incluye: Preparación de la superficie soporte. Humectación de la superficie soporte. Aplicación del mortero. Colocación de la malla. Humectación de la superficie soporte. Preparación de la mezcla. Aplicación del producto. Curado. Limpieza de los restos de obra. Retirada y acopio de los restos generados. Carga de los restos generados sobre camión o contenedor.
Criterio de medición de proyecto: Superficie medida según documentación gráfica de Proyecto.
Criterio de medición de obra: Se medirá la superficie realmente ejecutada según especificaciones de Proyecto.

| Código | Ud | Descripción | Rendimiento | Precio | Importe |
|---|---|---|---|---|---|
| mt09mor010c | m³ | Mortero de cemento CEM II/B-P 32,5 N tipo M-5, confeccionado en obra con 250 kg/m³ de cemento y una proporción en volumen 1/6. (material) | 0.015 | 115.3 | 1.730 |
| mt52mtt010a | m² | Malla de triple torsión, de 13 mm de paso de malla y 0,7 mm de diámetro, acabado galvanizado. (material) | 1.05 | 0.93 | 0.977 |
| mt07aaa012 | Ud | Taco de expansión M6, FISCHER FNA II 6X30/5". (material) | 1.1 | 0.47 | 0.517 |
| mt09rem110d | kg | Mortero tixotrópico, modificado con polímeros, reforzado con fibras, de retracción compensada, con una resistencia a compresión a 28 días mayor o igual a 30 N/mm² y un módulo de elasticidad mayor o igual a 23000 N/mm², clase R3, tipo CC, según UNE-EN 1504-3, Euroclase A1 de reacción al fuego, según UNE-EN 13501-1, para reparación estructural del hormigón. (material) | 25.5 | 1.04 | 26.520 |
| mo020 | h | Oficial 1ª construcción. (mano de obra) | 0.46 | 19.03 | 8.754 |
| mo113 | h | Peón ordinario construcción. (mano de obra) | 0.46 | 17.82 | 8.197 |
| % | % | Costes directos complementarios | 2 % | 46.695 | 0.934 |
|  |  | Costes directos |  |  | 47.629 |

Residuos:
- colocación: mt09mor010c; factor de residuo 0.012
- colocación: mt52mtt010a Malla de triple torsión, de 13 mm de paso de malla y 0,7 mm de diámetro, acabado galvanizado; factor de residuo 0.0375
- colocación: mt09rem110d; factor de residuo 0.021

## Recursos

**mt09mor010c** m³ Mortero de cemento CEM II/B-P 32,5 N tipo M-5
Datos técnicos: Coste energético 3724.000 MJ; Emisión de CO2 323.000 kg; Código LER 17 01 01; Masa del elemento 1900 kg; Volumen 1.266667 m3

**mt52mtt010a** m² Malla de triple torsión, de 13 mm de paso de malla y 0,7 mm de diámetro, acabado galvanizado
Datos técnicos: Coste energético 12.683 MJ; Emisión de CO2 1.206 kg; Código LER 17 04 05; Masa del elemento 0.44 kg; Volumen 0.00021 m3
Residuos:
- embalaje: re170203 Plástico. (componente de residuo); rendimiento 0.02 kg; Código LER 17 02 03; Masa del elemento 1 kg; Volumen 0.001667 m3

**mt09rem110d** kg Mortero tixotrópico
Datos técnicos: Coste energético 8.747 MJ; Emisión de CO2 0.536 kg; Código LER 17 01 01; Masa del elemento 1 kg; Volumen 0.000667 m3
Residuos:
- embalaje: re150101 Envases de papel y cartón. (componente de residuo); rendimiento 0.014 kg; Código LER 15 01 01; Masa del elemento 1 kg; Volumen 0.001333 m3
- embalaje: re170201 Madera. (componente de residuo); rendimiento 0.004 kg; Código LER 17 02 01; Masa del elemento 1 kg; Volumen 0.000909 m3
- embalaje: re170203 Plástico; rendimiento 0.003 kg
