# Bolardo extraíble, de acero inoxidable

- Propiedad del archivo: CYPE INGENIEROS, S.A.
- Formato: FIEBDC-3/2002
- Divisa: EUR
- Costes indirectos: 3.00 %
- IVA: 21.00 %

## T Equipamiento urbano

### TP Protecciones peatonales

#### TPH Hitos y bolardos

**TPH100** Ud Bolardo extraíble, de acero inoxidable.
Bolardo con cuerpo extraíble de acero inoxidable AISI 304 de 100 cm de altura y 9 cm de diámetro y base empotrable de acero galvanizado de 15 cm de altura y 9 cm de diámetro, longitud total del conjunto 115 cm, cierre mediante llave de cabeza triangular, acabado pulido brillante, fijado a una base de hormigón HM-20/P/20/X0 con aglomerante hidráulico Lampocem "MAPEI SPAIN", compuesto por cementos de alta resistencia y aditivos específicos, de fraguado rápido.
Criterio de valoración económica: El precio incluye la excavación.
Incluye: Replanteo. Excavación con medios manuales. Hormigonado de la base de apoyo. Montaje. Eliminación y limpieza del material sobrante.
Criterio de medición de proyecto: Número de unidades previstas, según documentación gráfica de Proyecto.
Criterio de medición de obra: Se medirá el número de unidades realmente ejecutadas según especificaciones de Proyecto.

| Código | Ud | Descripción | Rendimiento | Precio | Importe |
|---|---|---|---|---|---|
| mt52mug360a | Ud | Bolardo con cuerpo extraíble de acero inoxidable AISI 304 de 100 cm de altura y 9 cm de diámetro y base empotrable de acero galvanizado de 15 cm de altura y 9 cm de diámetro, longitud total del conjunto 115 cm, cierre mediante llave de cabeza triangular, acabado pulido brillante. (material) | 1.000 | 220.77 | 220.77 |
| mt10hmf010tLb | m³ | Hormigón HM-20/B/20/X0, fabricado en central. (material) | 0.250 | 87.66 | 21.92 |
| mt09amp010d | kg | Aglomerante hidráulico Lampocem "MAPEI SPAIN", compuesto por cementos de alta resistencia y aditivos específicos, de fraguado rápido. (material) | 0.200 | 0.69 | 0.14 |
| mo041 | h | Oficial 1ª construcción de obra civil. (mano de obra) | 0.660 | 23.10 | 15.25 |
| mo087 | h | Ayudante construcción de obra civil. (mano de obra) | 0.660 | 21.94 | 14.48 |
| % | % | Costes directos complementarios | 2 % | 272.56 | 5.45 |
|  |  | Costes directos |  |  | 278.01 |
