# Bolardo extraíble, de madera

- Propiedad del archivo: CYPE Ingenieros S.A.
- Formato: FIEBDC-3/2016
- Programa: Generador de precios de la construcción. CYPE Ingenieros, S.A.
- Fecha: 23/10/2024
- Divisa: EUR
- Costes indirectos: 3 %
- IVA: 21 %

## T Equipamiento urbano

### TP Protecciones peatonales

#### TPH Hitos y bolardos

**TPH120** Ud Bolardo extraíble, de madera.
Bolardo con cuerpo extraíble de madera tropical de 100x15x15 cm y base empotrable de acero galvanizado de 20x15x15 cm, con acabado en color natural, fijado a una base de hormigón HM-20/P/20/X0 con aglomerante hidráulico Lampocem "MAPEI SPAIN", compuesto por cementos de alta resistencia y aditivos específicos, de fraguado rápido.
Criterio de valoración económica: El precio incluye la excavación.
Incluye: Replanteo. Excavación con medios manuales. Hormigonado de la base de apoyo. Montaje. Eliminación y limpieza del material sobrante.
Criterio de medición de proyecto: Número de unidades previstas, según documentación gráfica de Proyecto.
Criterio de medición de obra: Se medirá el número de unidades realmente ejecutadas según especificaciones de Proyecto.

| Código | Ud | Descripción | Rendimiento | Precio | Importe |
|---|---|---|---|---|---|
| mt52mug380a | Ud | Bolardo con cuerpo extraíble de madera tropical de 100x15x15 cm y base empotrable de acero galvanizado de 20x15x15 cm, con acabado en color natural. (material) | 1 | 373.21 | 373.210 |
| mt10hmf010tLb | m³ | Hormigón HM-20/B/20/X0, fabricado en central. (material) | 0.25 | 87.66 | 21.915 |
| mt09amp010d | kg | Aglomerante hidráulico Lampocem "MAPEI SPAIN", compuesto por cementos de alta resistencia y aditivos específicos, de fraguado rápido. (material) | 0.2 | 0.67 | 0.134 |
| mo041 | h | Oficial 1ª construcción de obra civil. (mano de obra) | 0.66 | 22.13 | 14.606 |
| mo087 | h | Ayudante construcción de obra civil. (mano de obra) | 0.66 | 21.02 | 13.873 |
| % | % | Costes directos complementarios | 2 % | 423.738 | 8.475 |
|  |  | Costes directos |  |  | 432.213 |

Residuos:
- colocación: mt10hmf010tLb Hormigón HM-20/B/20/X0, fabricado en central; factor de residuo 0.00135719

## Recursos

**mt10hmf010tLb** m³ Hormigón HM-20/B/20/X0, fabricado en central
Datos técnicos: Coste energético 1840.000 MJ; Emisión de CO2 230.000 kg; Código LER 17 01 01; Masa del elemento 2300 kg; Volumen 1.533333 m3
