# Pintura anticarbonatación

- Propiedad del archivo: CYPE INGENIEROS, S.A.
- Formato: FIEBDC-3/2002
- Divisa: EUR
- Costes indirectos: 3.00 %
- IVA: 21.00 %

## R Revestimientos y trasdosados

### RL Tratamientos superficiales de protección

#### RLB Anticarbonatación

**RLB010** m² Pintura anticarbonatación.
Aplicación manual de dos manos de pintura plástica para exterior, Elastocolor Pittura "MAPEI SPAIN", a base de resinas elastoméricas, color blanco, acabado mate, textura lisa; para aplicar con brocha, rodillo o pistola, (rendimiento: 0,3 kg/m² cada mano), previa aplicación de una mano de Malech "MAPEI SPAIN", para la protección del hormigón o mortero frente a la carbonatación y ambientes agresivos contaminados.
Incluye: Limpieza de la superficie soporte. Aplicación de una mano de fondo. Aplicación de dos manos de acabado.
Criterio de medición de proyecto: Superficie medida según documentación gráfica de Proyecto.
Criterio de medición de obra: Se medirá la superficie realmente ejecutada según especificaciones de Proyecto.

| Código | Ud | Descripción | Rendimiento | Precio | Importe |
|---|---|---|---|---|---|
| mt28mam050va | l | Imprimación reguladora de la absorción Malech "MAPEI SPAIN", incolora, a base de resinas acrílicas micronizadas en dispersión acuosa, sin disolventes, inodora, con efecto preventivo de las eflorescencias, para aplicar con brocha, rodillo o pistola. (material) | 0.600 | 7.20 | 4.32 |
| mt27pim010k | kg | Pintura plástica para exterior, Elastocolor Pittura "MAPEI SPAIN", a base de resinas elastoméricas, color blanco, acabado mate, textura lisa; para aplicar con brocha, rodillo o pistola, para la protección de hormigón o mortero, frente a la carbonatación y ambientes agresivos contaminados, según UNE-EN 1504-2. (material) | 0.125 | 11.61 | 1.45 |
| mo038 | h | Oficial 1ª pintor. (mano de obra) | 0.150 | 23.10 | 3.47 |
| mo076 | h | Ayudante pintor. (mano de obra) | 0.150 | 21.94 | 3.29 |
| % | % | Costes directos complementarios | 2 % | 12.53 | 0.25 |
|  |  | Costes directos |  |  | 12.78 |
