# Pintura al silicato sobre paramento exterior

- Propiedad del archivo: CYPE Ingenieros S.A.
- Formato: FIEBDC-3/2016
- Programa: Generador de precios de la construcción. CYPE Ingenieros, S.A.
- Fecha: 25/06/2025
- Divisa: EUR
- Costes indirectos: 3 %
- IVA: 21 %

## R Revestimientos y trasdosados

### RF Pinturas en paramentos exteriores

#### RFS Minerales al silicato

**RFS010** m² Pintura al silicato sobre paramento exterior.
Aplicación manual de dos manos de pintura al silicato Silexcolor Pittura "MAPEI SPAIN", color blanco, acabado mate, textura lisa, diluidas con un 20% de Silexcolor Primer, (rendimiento: 0,2 kg/m² cada mano); previa aplicación de una mano de imprimación reguladora de la absorción Silexcolor Primer "MAPEI SPAIN", a base de silicato potásico modificado en dispersión acuosa, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt28mam050ma | l | Imprimación reguladora de la absorción Silexcolor Primer "MAPEI SPAIN", incolora, a base de silicato potásico modificado en dispersión acuosa, sin disolventes, inodora, muy transpirable y resistente a la humedad, a los rayos UV y a los agentes químicos, para aplicar con brocha, rodillo o pistola. (material) | 0.205 | 6.75 | 1.384 |
| mt27psm010ua | kg | Pintura para exterior, Silexcolor Pittura "MAPEI SPAIN", a base de silicatos, color blanco, acabado mate, textura lisa; para aplicar con brocha, rodillo o pistola. (material) | 0.4 | 10.8 | 4.320 |
| mo038 | h | Oficial 1ª pintor. (mano de obra) | 0.155 | 23.1 | 3.581 |
| mo076 | h | Ayudante pintor. (mano de obra) | 0.155 | 21.94 | 3.401 |
| % | % | Costes directos complementarios | 2 % | 12.686 | 0.254 |
|  |  | Costes directos |  |  | 12.940 |

Residuos:
- colocación: mt28mam050ma; factor de residuo 0.05367
- colocación: mt27psm010ua; factor de residuo 0.0275

## Recursos

**mt28mam050ma** l Imprimación reguladora de la absorción Silexcolor Primer "MAPEI SPAIN"
Datos técnicos: Coste energético 19.431 MJ; Emisión de CO2 0.852 kg; Código LER 17 09 04; Masa del elemento 0.9 kg; Volumen 0.0006 m3
Residuos:
- embalaje: re150104 Envases metálicos. (componente de residuo); rendimiento 0.047 kg; Código LER 15 01 04; Masa del elemento 1 kg; Volumen 0.001667 m3

**mt27psm010ua** kg Pintura para exterior
Datos técnicos: Coste energético 32.540 MJ; Emisión de CO2 1.176 kg; Código LER 08 01 11; Masa del elemento 1 kg; Volumen 0.001111 m3
Residuos:
- embalaje: re170203 Plástico. (componente de residuo); rendimiento 0.045 kg; Código LER 17 02 03; Masa del elemento 1 kg; Volumen 0.001667 m3
