# Pintura anticarbonatación

- Propiedad del archivo: CYPE Ingenieros S.A.
- Formato: FIEBDC-3/2016
- Programa: Generador de precios de la construcción. CYPE Ingenieros, S.A.
- Fecha: 23/01/2025
- Divisa: EUR
- Costes indirectos: 3 %
- IVA: 21 %

## R Revestimientos y trasdosados

### RL Tratamientos superficiales de protección

#### RLB Anticarbonatación

**RLB010** m² Pintura anticarbonatación.
Aplicación manual de dos manos de pintura plástica para exterior, Elastocolor Pittura "MAPEI SPAIN", a base de resinas elastoméricas, color blanco, acabado mate, textura lisa; para aplicar con brocha, rodillo o pistola, (rendimiento: 0,3 kg/m² cada mano), previa aplicación de una mano de Malech "MAPEI SPAIN", para la protección del hormigón o mortero frente a la carbonatación y ambientes agresivos contaminados.
Incluye: Limpieza de la superficie soporte. Aplicación de una mano de fondo. Aplicación de dos manos de acabado.
Criterio de medición de proyecto: Superficie medida según documentación gráfica de Proyecto.
Criterio de medición de obra: Se medirá la superficie realmente ejecutada según especificaciones de Proyecto.

| Código | Ud | Descripción | Rendimiento | Precio | Importe |
|---|---|---|---|---|---|
| mt28mam050va | l | Imprimación reguladora de la absorción Malech "MAPEI SPAIN", incolora, a base de resinas acrílicas micronizadas en dispersión acuosa, sin disolventes, inodora, con efecto preventivo de las eflorescencias, para aplicar con brocha, rodillo o pistola. (material) | 0.6 | 7.2 | 4.320 |
| mt27pim010k | kg | Pintura plástica para exterior, Elastocolor Pittura "MAPEI SPAIN", a base de resinas elastoméricas, color blanco, acabado mate, textura lisa; para aplicar con brocha, rodillo o pistola, para la protección de hormigón o mortero, frente a la carbonatación y ambientes agresivos contaminados, según UNE-EN 1504-2. (material) | 0.125 | 11.61 | 1.451 |
| mo038 | h | Oficial 1ª pintor. (mano de obra) | 0.15 | 23.1 | 3.465 |
| mo076 | h | Ayudante pintor. (mano de obra) | 0.15 | 21.94 | 3.291 |
| % | % | Costes directos complementarios | 2 % | 12.527 | 0.251 |
|  |  | Costes directos |  |  | 12.778 |

Residuos:
- colocación: mt28mam050va; factor de residuo 0.0511931
- colocación: mt27pim010k; factor de residuo 0.0275

## Recursos

**mt28mam050va** l Imprimación reguladora de la absorción Malech "MAPEI SPAIN"
Datos técnicos: Coste energético 76.465 MJ; Emisión de CO2 2.911 kg; Código LER 17 09 04; Masa del elemento 1.01 kg; Volumen 0.000673 m3
Residuos:
- embalaje: re150104 Envases metálicos. (componente de residuo); rendimiento 0.048 kg; Código LER 15 01 04; Masa del elemento 1 kg; Volumen 0.001667 m3

**mt27pim010k** kg Pintura plástica para exterior
Datos técnicos: Coste energético 20.970 MJ; Emisión de CO2 1.066 kg; Código LER 08 01 11; Masa del elemento 1 kg; Volumen 0.001111 m3
Residuos:
- embalaje: re170203 Plástico. (componente de residuo); rendimiento 0.045 kg; Código LER 17 02 03; Masa del elemento 1 kg; Volumen 0.001667 m3
