# Relleno y reparación de juntas con mortero de cal en muros de mampostería

- Propiedad del archivo: CYPE INGENIEROS, S.A.
- Formato: FIEBDC-3/2002
- Divisa: EUR
- Costes indirectos: 3.00 %
- IVA: 21.00 %

## E Estructuras

### EC Cantería

#### ECY Reparaciones

**ECY010** m² Relleno y reparación de juntas con mortero de cal en muros de mampostería.
Aplicación manual mediante paleta de mortero, Mape-Antique Allettamento "MAPEI SPAIN", compuesto por cal hidráulica natural, tipo NHL 3,5, puzolanas, áridos seleccionados y otros aditivos, resistencia a compresión 5 N/mm², color tufo, de elevadas resistencias mecánicas y permeabilidad al vapor de agua, para relleno y reparación de juntas en muro de mampostería, en restauraciones estructurales, una vez el soporte esté saneado y libre de restos de trabajos anteriores.
Incluye: Saneado y limpieza previa de la superficie. Saturación del soporte con agua a baja presión. Eliminación del agua sobrante con aire comprimido. Aplicación del mortero. Limpieza final del elemento.
Criterio de medición de proyecto: Superficie medida según documentación gráfica de Proyecto.
Criterio de medición de obra: Se medirá la superficie realmente ejecutada según especificaciones de Proyecto.

| Código | Ud | Descripción | Rendimiento | Precio | Importe |
|---|---|---|---|---|---|
| mt08aaa010a | m³ | Agua. (material) | 0.020 | 1.50 | 0.03 |
| mt09rem160o | kg | Mortero, Mape-Antique Allettamento "MAPEI SPAIN", compuesto por cal hidráulica natural, tipo NHL 3,5, puzolanas, áridos seleccionados y otros aditivos, resistencia a compresión 5 N/mm², color tufo; para uso en elementos sujetos a requisitos estructurales, M-5, según UNE-EN 998-2. (material) | 15.000 | 0.60 | 9.00 |
| mo020 | h | Oficial 1ª construcción. (mano de obra) | 0.246 | 22.13 | 5.44 |
| mo113 | h | Peón ordinario construcción. (mano de obra) | 0.246 | 20.78 | 5.11 |
| % | % | Costes directos complementarios | 2 % | 19.58 | 0.39 |
|  |  | Costes directos |  |  | 19.97 |
