# Reparación estructural de muros de fábrica, con mortero de cal para armar

- Propiedad del archivo: CYPE INGENIEROS, S.A.
- Formato: FIEBDC-3/2002
- Divisa: EUR
- Costes indirectos: 3.00 %
- IVA: 21.00 %

## E Estructuras

### EF Fábrica

#### EFY Reparaciones

**EFY030** m² Reparación estructural de muros de fábrica, con mortero de cal para armar.
Reparación estructural de muro de fábrica mediante la aplicación de mortero de cal hidráulica natural de altas prestaciones, Mape-Antique Strutturale NHL "MAPEI SPAIN", color avellana claro, aplicado manualmente, compuesto por cal hidráulica natural, tipo NHL 3,5, según UNE-EN 459-1, áridos seleccionados y aditivos, con un espesor medio de 20 mm y armadura de refuerzo con malla electrosoldada, de 50 mm de paso de malla y 2 mm de diámetro, de acero con bajo contenido en carbono UNE-EN ISO 16120-2 C4D acabado galvanizado.
Incluye: Limpieza previa de la superficie. Saturación del soporte con agua a baja presión. Eliminación del agua sobrante con aire comprimido. Colocación de la malla electrosoldada con separadores homologados. Preparación de la mezcla. Aplicación del mortero. Alisado y fratasado final de la superficie.
Criterio de medición de proyecto: Superficie medida según documentación gráfica de Proyecto.
Criterio de medición de obra: Se medirá la superficie realmente ejecutada según especificaciones de Proyecto.

| Código | Ud | Descripción | Rendimiento | Precio | Importe |
|---|---|---|---|---|---|
| mt09mmr010e | kg | Mortero de cal hidráulica natural de altas prestaciones, Mape-Antique Strutturale NHL "MAPEI SPAIN", color avellana claro, compuesto por cal hidráulica natural, tipo NHL 3,5, según UNE-EN 459-1, áridos seleccionados y aditivos, para aplicar con paleta, tipo GP CSIV, según UNE-EN 998-1 y M-15, según UNE-EN 998-2. (material) | 34.000 | 0.98 | 33.32 |
| mt07ame530a | m² | Malla electrosoldada, de 50 mm de paso de malla y 2 mm de diámetro, de acero con bajo contenido en carbono UNE-EN ISO 16120-2 C4D acabado galvanizado. (material) | 1.200 | 2.58 | 3.10 |
| op00sie020 |  | Sierra de disco fijo, para mesa de trabajo. | 1.000 | 0.00 | 0.00 |
| mo020 | h | Oficial 1ª construcción. (mano de obra) | 0.394 | 22.13 | 8.72 |
| mo112 | h | Peón especializado construcción. (mano de obra) | 0.394 | 21.12 | 8.32 |
| % | % | Costes directos complementarios | 2 % | 53.46 | 1.07 |
|  |  | Costes directos |  |  | 54.53 |
