# Recibido de pasamanos metálico

- Propiedad del archivo: CYPE INGENIEROS, S.A.
- Formato: FIEBDC-3/2002
- Divisa: EUR
- Costes indirectos: 3.00 %
- IVA: 21.00 %

## H Remates y ayudas

### HE Recibidos

#### HEB Barandillas, rejas y pasamanos

**HEB030** m Recibido de pasamanos metálico.
Recibido de pasamanos metálico con patillas de anclaje, con aglomerante hidráulico Lampocem "MAPEI SPAIN", compuesto por cementos de alta resistencia y aditivos específicos, de fraguado rápido.
Incluye: Replanteo. Apertura de huecos para embutir las patillas de anclaje. Nivelación y aplomado. Tapado de huecos con mortero.
Criterio de medición de proyecto: Longitud medida según documentación gráfica de Proyecto.
Criterio de medición de obra: Se medirá la longitud realmente ejecutada según especificaciones de Proyecto.

| Código | Ud | Descripción | Rendimiento | Precio | Importe |
|---|---|---|---|---|---|
| mt09amp010d | kg | Aglomerante hidráulico Lampocem "MAPEI SPAIN", compuesto por cementos de alta resistencia y aditivos específicos, de fraguado rápido. (material) | 0.698 | 0.66 | 0.46 |
| mo020 | h | Oficial 1ª construcción. (mano de obra) | 0.187 | 22.13 | 4.14 |
| mo113 | h | Peón ordinario construcción. (mano de obra) | 0.187 | 20.78 | 3.89 |
| % | % | Costes directos complementarios | 2 % | 8.49 | 0.17 |
|  |  | Costes directos |  |  | 8.66 |
