# Sistema ETICS Mapetherm Tile System "MAPEI SPAIN" de aislamiento térmico por el exterior de fachada existente. Revestimiento con piezas de gres porcelánico. Colocación en capa fina

- Propiedad del archivo: CYPE Ingenieros S.A.
- Formato: FIEBDC-3/2016
- Programa: Generador de precios de la construcción. CYPE Ingenieros, S.A.
- Fecha: 25/06/2025
- Divisa: EUR
- Costes indirectos: 3 %
- IVA: 21 %

## Z Rehabilitación energética

### ZF Cerramientos verticales: adición de aislamiento térmico

#### ZFF Sistemas ETICS de aislamiento exterior de fachadas

**ZFF081** m² Sistema ETICS Mapetherm Tile System "MAPEI SPAIN" de aislamiento térmico por el exterior de fachada existente. Revestimiento con piezas de gres porcelánico. Colocación en capa fina.
Rehabilitación energética de fachada, mediante aislamiento térmico por el exterior, con el sistema Mapetherm Tile System M "MAPEI SPAIN", compuesto por: panel rígido de poliestireno extruido, Mapetherm XPS "MAPEI SPAIN", de superficie rugosa y mecanizado lateral recto, color azul, de 60 mm de espesor, fijado al soporte con mortero cementoso monocomponente de grano grueso Mapetherm AR1 GG "MAPEI SPAIN", color gris; capa de regularización de mortero cementoso monocomponente Mapetherm AR1 "MAPEI SPAIN", color gris, armado con malla de fibra de vidrio antiálcalis, Mapetherm Net "MAPEI SPAIN", de 4,15x3,80 mm de luz de malla y de 150 g/m² de masa superficial; fijación mecánica de la malla de fibra de vidrio al soporte con taco de expansión de nylon, con tornillo de acero cincado Mapetherm Tile-Ejot SDF-S Plus Ø8 180 "MAPEI SPAIN". Revestimiento con piezas de gres porcelánico esmaltado, acabado pulido, con una superficie máxima de 1800 cm², dimensión máxima de 60 cm y espesor máximo de 12 mm, gama media, capacidad de absorción de agua E<0,5%, grupo BIa, según UNE-EN 14411. COLOCACIÓN: en capa fina y mediante doble encolado con adhesivo cementoso mejorado C2 FTE S2, según UNE-EN 12004, de fraguado rápido, con deslizamiento reducido, tiempo abierto ampliado y altamente deformable, Elastorapid "MAPEI SPAIN", color gris. REJUNTADO: con mortero de juntas cementoso mejorado, tipo CG2 F W A, según UNE-EN 13888, con absorción de agua reducida y resistencia elevada a la abrasión, Ultracolor Plus "MAPEI SPAIN", color Blanco, en juntas de 5 mm de espesor. Incluso crucetas de PVC, perfiles de arranque Mapetherm Ba "MAPEI SPAIN", de aluminio, perfiles de esquina Mapetherm Profil "MAPEI SPAIN", de aluminio, con malla, sellador de juntas monocomponente Mapesil LM "MAPEI SPAIN" y cordón de espuma de polietileno expandido de celdas cerradas Mapefoam "MAPEI SPAIN" para sellado de juntas, mermas y roturas.
Criterio de valoración económica: El precio incluye la ejecución de remates en los encuentros con paramentos y revestimientos u otros elementos recibidos en su superficie, pero no incluye la preparación de la superficie soporte.
Incluye: Colocación del perfil de arranque. Corte y preparación del aislamiento. Colocación del aislamiento sobre el paramento. Colocación del resto de perfiles. Resolución de los puntos singulares. Aplicación del mortero base y colocación de la malla de fibra de vidrio en la capa de regularización. Colocación de las fijaciones sobre la malla de fibra de vidrio. Replanteo de los niveles, de la disposición de piezas y de las juntas. Corte y cajeado de las piezas. Preparación y aplicación del material de colocación. Formación de juntas de movimiento. Colocación de las piezas. Rejuntado. Sellado de juntas. Eliminación y limpieza del material sobrante. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mam100c | m | Perfil de arranque, Mapetherm Ba "MAPEI SPAIN", de aluminio, de 60 mm de anchura con goterón, para nivelación y soporte de los paneles aislantes de los sistemas de aislamiento térmico por el exterior. (material) | 0.1 | 5.03 | 0.503 |
| mt28mam010b | kg | Mortero cementoso monocomponente de grano grueso tipo GP CSIV W2 T2, según UNE-EN 998-1 Mapetherm AR1 GG "MAPEI SPAIN", color gris, con propiedades tixotrópicas, de endurecimiento sin retracción y baja viscosidad, para aplicar con llana, para adherir los paneles aislantes y como capa base, previo amasado con agua. (material) | 5 | 0.86 | 4.300 |
| mt16pxm010c | m² | Panel rígido de poliestireno extruido, Mapetherm XPS "MAPEI SPAIN", de superficie rugosa y mecanizado lateral recto, color azul, de 60 mm de espesor, según UNE-EN 13164, resistencia térmica 1,88 m²K/W, conductividad térmica 0,032 W/(mK), Euroclase E de reacción al fuego según UNE-EN 13501-1. (material) | 1.05 | 16.9 | 17.745 |
| mt28mam010a | kg | Mortero cementoso monocomponente tipo GP CSIV W2 T2, según UNE-EN 998-1 Mapetherm AR1 "MAPEI SPAIN", color gris, con propiedades tixotrópicas, de endurecimiento sin retracción y baja viscosidad, para aplicar con llana, para adherir los paneles aislantes y como capa base, previo amasado con agua. (material) | 5.6 | 0.9 | 5.040 |
| mt28mam130a | m | Perfil de esquina, Mapetherm Profil "MAPEI SPAIN", de aluminio, con malla de fibra de vidrio antiálcalis incorporada a cada lado del perfil, para refuerzo de cantos. (material) | 0.1 | 1.64 | 0.164 |
| mt28mam040b | m² | Malla de fibra de vidrio antiálcalis, Mapetherm Net "MAPEI SPAIN", de 4,15x3,80 mm de luz de malla, de 150 g/m² de masa superficial y de 1x50 m, para armar morteros. (material) | 1.1 | 1.43 | 1.573 |
| mt16pem035a | Ud | Fijación mecánica formada por taco y tornillo, Mapetherm Tile-Ejot SDF-S Plus Ø8 180 "MAPEI SPAIN", de 8 mm de diámetro y 180 mm de longitud, con tornillo de acero cincado y arandela Mapetherm Tile-Ejot IT-Z60-8 S de 60 mm de diámetro. (material) | 5 | 1.19 | 5.950 |
| mt09mcm010c | kg | Adhesivo cementoso mejorado C2 FTE S2, según UNE-EN 12004, de fraguado rápido, con deslizamiento reducido, tiempo abierto ampliado y altamente deformable, Elastorapid "MAPEI SPAIN", color gris, de dos componentes, a base de cementos especiales, arena silícea seleccionada y aditivo de látex, con propiedades tixotrópicas, de endurecimiento sin retracción y de baja viscosidad. (material) | 5.5 | 1.91 | 10.505 |
| mt19abp101f | m² | Piezas de gres porcelánico esmaltado, acabado pulido, con una superficie máxima de 1800 cm², dimensión máxima de 60 cm y espesor máximo de 12 mm, gama media, capacidad de absorción de agua E<0,5%, grupo BIa, según UNE-EN 14411. (material) | 1.05 | 31.98 | 33.579 |
| mt09mcm020aa | kg | Mortero de juntas cementoso mejorado, tipo CG2 F W A, según UNE-EN 13888, con absorción de agua reducida y resistencia elevada a la abrasión, Ultracolor Plus "MAPEI SPAIN", color Blanco, a base de cementos especiales, áridos de granulometría seleccionada, polímeros especiales, aditivos hidrófobos, moléculas orgánicas y pigmentos, hidrorrepelente, con efecto antimoho y prevención de eflorescencias, y con alta resistencia a agentes atmosféricos y a los rayos UV, para rejuntado de todo tipo de piezas cerámicas, piedras naturales, terrazo y mosaico de vidrio, para juntas de hasta 20 mm. (material) | 0.48 | 2.51 | 1.205 |
| mt18acc100a | Ud | Kit de crucetas de PVC para garantizar un espesor de las juntas entre piezas de entre 1 y 20 mm, en revestimientos y pavimentos cerámicos. (material) | 0.222 | 2.4 | 0.533 |
| mt28mam140d | m | Cordón de polietileno expandido de celdas cerradas Mapefoam "MAPEI SPAIN", de sección circular, de 20 mm de diámetro, para el relleno de fondo de junta. (material) | 0.1 | 0.39 | 0.039 |
| mt28mam150d | Ud | Cartucho de sellador de juntas, a base de silicona, monocomponente Mapesil LM "MAPEI SPAIN", con efecto antimoho y con propiedades tixotrópicas, de 310 cm³. (material) | 0.032 | 15.04 | 0.481 |
| mo054 | h | Oficial 1ª montador de aislamientos. (mano de obra) | 0.109 | 23.74 | 2.588 |
| mo101 | h | Ayudante montador de aislamientos. (mano de obra) | 0.109 | 21.94 | 2.391 |
| mo024 | h | Oficial 1ª alicatador. (mano de obra) | 1.53 | 23.1 | 35.343 |
| mo062 | h | Ayudante alicatador. (mano de obra) | 1.093 | 21.94 | 23.980 |
| % | % | Costes directos complementarios | 2 % | 145.919 | 2.918 |
|  |  | Costes directos |  |  | 148.837 |

Residuos:
- colocación: mt28mam100c; factor de residuo 0.048
- colocación: mt28mam010b; factor de residuo 0.0063
- colocación: mt16pxm010c; factor de residuo 0.024
- colocación: mt28mam010a; factor de residuo 0.0063
- colocación: mt28mam130a; factor de residuo 0.048
- colocación: mt28mam040b; factor de residuo 0.055
- colocación: mt09mcm010c; factor de residuo 0.06331
- colocación: mt09mcm020aa; factor de residuo 0.035
- colocación: mt28mam140d; factor de residuo 0.06
- colocación: mt28mam150d; factor de residuo 0.03

## Recursos

**mt28mam100c** m Perfil de arranque
Datos técnicos: Coste energético 27.352 MJ; Emisión de CO2 2.002 kg; Código LER 17 04 02; Masa del elemento 0.24 kg; Volumen 0.00016 m3
Residuos:
- embalaje: re170203 Plástico. (componente de residuo); rendimiento 0.005 kg; Código LER 17 02 03; Masa del elemento 1 kg; Volumen 0.001667 m3

**mt28mam010b** kg Mortero cementoso monocomponente de grano grueso tipo GP CSIV W2 T2
Datos técnicos: Coste energético 8.384 MJ; Emisión de CO2 0.544 kg; Código LER 17 01 01; Masa del elemento 1 kg; Volumen 0.000667 m3
Residuos:
- embalaje: re150101 Envases de papel y cartón. (componente de residuo); rendimiento 0.014 kg; Código LER 15 01 01; Masa del elemento 1 kg; Volumen 0.001333 m3
- embalaje: re170201 Madera. (componente de residuo); rendimiento 0.001 kg; Código LER 17 02 01; Masa del elemento 1 kg; Volumen 0.000909 m3
- embalaje: re170203 Plástico; rendimiento 0.003 kg

**mt16pxm010c** m² Panel rígido de poliestireno extruido
Datos técnicos: Coste energético 171.774 MJ; Emisión de CO2 5.482 kg; Código LER 17 06 04; Masa del elemento 1.92 kg; Volumen 0.0032 m3
Residuos:
- embalaje: re170203 Plástico; rendimiento 0.034 kg

**mt28mam010a** kg Mortero cementoso monocomponente tipo GP CSIV W2 T2
Datos técnicos: Coste energético 8.384 MJ; Emisión de CO2 0.544 kg; Código LER 17 01 01; Masa del elemento 1 kg; Volumen 0.000667 m3
Residuos:
- embalaje: re150101 Envases de papel y cartón; rendimiento 0.014 kg
- embalaje: re170201 Madera; rendimiento 0.001 kg
- embalaje: re170203 Plástico; rendimiento 0.003 kg

**mt28mam130a** m Perfil de esquina
Datos técnicos: Coste energético 42.303 MJ; Emisión de CO2 2.708 kg; Código LER 17 04 02; Masa del elemento 0.46 kg; Volumen 0.000307 m3
Residuos:
- embalaje: re170203 Plástico; rendimiento 0.005 kg

**mt28mam040b** m² Malla de fibra de vidrio antiálcalis
Datos técnicos: Coste energético 12.806 MJ; Emisión de CO2 0.630 kg; Código LER 17 02 03; Masa del elemento 0.15 kg; Volumen 0.00025 m3
Residuos:
- embalaje: re170203 Plástico; rendimiento 0.024 kg

**mt16pem035a** Ud Fijación mecánica formada por taco y tornillo
Datos técnicos: Coste energético 8.377 MJ; Emisión de CO2 0.476 kg
Residuos:
- embalaje: re150101 Envases de papel y cartón; rendimiento 0.09 kg
- embalaje: re170203 Plástico; rendimiento 0.045 kg

**mt09mcm010c** kg Adhesivo cementoso mejorado C2 FTE S2
Datos técnicos: Coste energético 3.871 MJ; Emisión de CO2 0.344 kg; Código LER 17 09 04; Masa del elemento 1 kg; Volumen 0.000667 m3
Residuos:
- embalaje: re170203 Plástico; rendimiento 0.003 kg

**mt09mcm020aa** kg Mortero de juntas cementoso mejorado
Datos técnicos: Coste energético 7.958 MJ; Emisión de CO2 0.580 kg; Código LER 17 09 04; Masa del elemento 1 kg; Volumen 0.000667 m3
Residuos:
- embalaje: re150101 Envases de papel y cartón; rendimiento 0.021 kg
- embalaje: re170201 Madera; rendimiento 0.006 kg
- embalaje: re170203 Plástico; rendimiento 0.009 kg

**mt28mam140d** m Cordón de polietileno expandido de celdas cerradas Mapefoam "MAPEI SPAIN"
Datos técnicos: Coste energético 3.537 MJ; Emisión de CO2 0.127 kg; Código LER 17 06 04; Masa del elemento 0.0251 kg; Volumen 0.000042 m3
Residuos:
- embalaje: re170203 Plástico; rendimiento 0.001 kg

**mt28mam150d** Ud Cartucho de sellador de juntas
Datos técnicos: Coste energético 74.416 MJ; Emisión de CO2 3.228 kg; Código LER 17 09 04; Masa del elemento 0.32 kg; Volumen 0.000213 m3
Residuos:
- embalaje: re170203 Plástico; rendimiento 0.2 kg
